# Kleines Schulzentrum, Hiltrup
Angebotsaufforderung (GAEB DA XML 3.3, DA83)
Projekt: 12-21019
Währung: EUR
Erstellt mit: GXML Toolbox V3.3 R20220330, ORCA AVA 26.0.6 26.00.06, 24.02.2026

## Projektbeschreibung Paul-Gerhardt-Schule
Projektbeschreibung

1. Anlass der Maßnahme

Aufgrund steigender Schülerzahlen ist für das kleine Schulzentrum in Hiltrup bestehend aus der Paul-Gerhardt-Schule, der Clemensschule und der ehemaligen Johannesschule eine Erhöhung der Zügigkeit von jeweils 2 Zügen auf insgesamt 6 Züge beschlossen worden.  Die Erhöhung der Zügigkeit bedingt ein Wachstum der Personalstärke in den Schulen, so dass die Flächen für die Verwaltung erweitert werden müssen. Durch den Auszug der Förderschule aus der ehemaligen Johannesschule und der Verlagerung der Mittagsverpflegung und von Klassenräumen in die ehemaligen Johannesschule können Flächen in der Clemens- und Paul-Gerhardt-Schule neu zugeordnet und das Defizit an Verwaltungsflächen kompensiert werden.

Von Seiten der Schulen soll die Eigenständigkeit der jeweiligen Schulen erhalten und ersichtlich bleiben. Daher sind Eingriffe in die derzeitigen Strukturen so gering wie möglich zu halten.

2. Standort

Objekt:  Paul-Gerhardt-Schule Hiltrup
 Bodelschwinghstraße 22
 48165 Münster

Das kleine Schulzentrum Hiltrup befindet sich innerhalb einer dichten Siedlungsstruktur mit ruhigen Wohnstraßen unweit des Ortskerns (Münster Hiltrup).

3. Gebäudebestand Paul-Gerhardt-Schule

Das Gebäude der Paul-Gerhardt-Schule liegt im nördlichen Teil des Geländes des kleinen Schulzentrums Hiltrup. Die Schule wurde 1956 als Volksschule errichtet und über die Jahre mehrfach baulich erweitert, unter anderem 1963 und 2007.

Die Fassade weist eine heterogene Gestaltung auf und besteht abschnittsweise aus rot-orangefarbenem Verblendmauerwerk sowie weiß verputzten Flächen. Das Gebäude besitzt ein Satteldach, das mit Dachziegeln gedeckt ist. Die Fenster in den älteren Gebäudeteilen sind weißgestrichene Holzfenster. In der letzten Erweiterung wurden graue Aluminium-Fenster eingebaut. Das Mauerwerk ist aus bauzeitlichen Kalksandsteinen mit Gitterziegeln hergestellt. Die Decken wurden aus Stahlbeton gefertigt. Das Erdgeschoss liegt ca. 0,90 m über dem anschließenden Gelände.
Die Bodenbeläge in Treppenhäusern und Fluren sind Terrazzoplatten, die erhalten werden sollen. In den Klassen- und Verwaltungsräumen wurde ein Parkett- bzw. Linoleumbelag eingebracht.

Östlich auf dem Gelände liegt das Gebäude der Clemensschule, das 1969 als zweizügige Grundschule errichtet wurde. Die Paul-Gerhardt-Schule ist über einen Anbau aus dem Jahr 1993 baulich mit der Clemensschule verbunden. In dem Treppenhaus des Verbindungsbau ist ein Aufzug integriert, welcher die barrierefreie Erschließung der beiden Gebäude ermöglicht.

Im südlichen Bereich des Geländes befindet sich das denkmalgeschützte Gebäude der ehemaligen Johannesschule aus den 1950er Jahren. Dieses wurde im Jahr 2000 durch einen runden Neubau erweitert, der Klassen- und Mehrzweckräume umfasst.

4. Geplanten Maßnahmen

Die Innenraumsanierung der Paul-Gerhardt-Schule umfasst kleinere Raumänderungen zur Erweiterung der Verwaltungsfläche im Erdgeschoss. Hierzu sind vereinzelte Änderungen an Innenwänden notwendig und dafür Abbruch-, Rohbau- und Trockenbauarbeiten sowie neue Türen geplant.

Darüber hinaus hat eine Schadstoffsanierung stattgefunden. Es wurden die Akustikdeckenplatten aus alter künstlicher Mineralfaser inkl. Beleuchtung mit Leuchtmitteln aus Leuchtstoffröhren rückgebaut, sowie der Parkettbelag mit teerhaltigem Kleber inklusive dem Estrich ausgebaut.
Im weiteren Verlauf müssen neue Abhangdecken und ein Oberboden aus schwimmenden Estrich und einem Linoleumbelag eingebracht werden.

Die Zufahrt zum Gebäude erfolgt über die Bodelschwinghstraße.

## Vorbemerkung Reinigungsarbeiten
Vorbemerkungen Reinigungsarbeiten

1. Aufgabenstellung

Ziel der anzubietenden und - im Auftragsfalle - auszuführenden Leistung sind die Gebäudereinigungsarbeiten der Bauzwischen- und Bauendreinigung.

Gegenstand des Angebotes und - im Auftragsfalle - des Bauvertrages ist daher ein nach den anerkannten Regeln der Technik sowie den öffentlich-rechtlichen Vorschriften einwandfreies und abnahmefähiges Werk zum Angebots/Vertragspreis und im vereinbartem Zeitrahmen.

1.1 Gesamter Leistungsumfang
Zum gesamten Leistungsumfang gehören:
- Bauzwischenreinigung
- Bauendreinigung
- Entsorgungsarbeiten
- Sonstiges / Stundenlohnarbeiten

1.2 Abhängigkeiten der dem AN übertragenden Gewerke
Die zeitlichen, statischen, technischen sowie alle weiteren Abhängigkeiten / Unterbrechungen der übertragenden Arbeiten sind in die entsprechenden Einheitspreise einzukalkulieren.
Vor Ausführung der Arbeiten ist mit der Bauleitung eine gemeinsame Begehung der Baustelle durchzuführen
und festzulegen wo welche Arbeiten auszuführen sind.

Der AN hat rechtzeitig, mindestens 3 Wochen vor Ausführungsbeginn zu überprüfen, ob alle zu seiner Leistung erforderlichen bauseitigen Vorleistungen erbracht wurden und diese ggfs. anzufordern, sodass er seine Arbeiten termingerecht erbringen kann. Dies betrifft insbesondere die Baufreiheit auf der Baustelle.

1.3 Beschränkung bezüglich der Arbeits- und Ausführungszeiten
Es gelten die gesetzlich festgelegten Zeiten der des staatlichen Amtes für Arbeitschutz. Es ist zu berücksichtigen das alle Arbeiten nur in der zulässigen Arbeitszeit ausgeführt werden dürfen. Bei dieser zulässigen Arbeitszeit handelt es sich um einen Zeitraum von 07:00 bis 18:00 Uhr an normalen Werktagen. Ggf. erf. Überstunden und Samstagsarbeit werden nicht extra vergütet.

1.4 Unternehmerbescheinigungen
Der AN muss alle nach der Bauordnung erforderlichen Erklärungen und Unternehmerbescheinigungen
ausstellen.

1.5 Bau- und Baunebenleistungen
Alle nachfolgend beschriebenen Bau- und Baunebenleistungen sind unter den einzelnen Abschnitten jeweils zum Einheitspreis anzubieten. Einzukalkulieren sind sämtliche Kosten für die angebotene Bauleistung, fertige und abnahmefähige Ausführung einschließlich aller erforderlichen Nebenleistungen und Ausführungsrisiken. Bei sämtlichen Positionen ist das Liefern von Hilfsmitteln inbegriffen, etwas anderes gilt nur dann, wenn Leistungen in den Texten ausdrücklich als gesondert zu erbringen erwähnt sind. Da es sich um eine Sanierung handelt, muss das benötigte Material innerhalb sowie ggf. außerhalb des Gebäudes händisch vertragen werden. Sämtliche Mehraufwendungen für den Handtransport sind in allen Pos. einzukalkulieren und werden nicht extra vergütet.

1.6 Bauleitung des Auftraggebers
Der AG wird die Bauausführung projektbegleitend überwachen lassen. Diese Person / Institution hat das Recht, jederzeit die Baustelle zu betreten, um die Durchführung der Arbeiten auf vertragsgetreue Erfüllung zu überprüfen  bzw. durch sachkundige Helfer überprüfen zu lassen.
Die Verantwortung für die vertragsgetreue Ausführung der Arbeiten liegt jedoch alleim beim Auftragnehmer (AN). Es wird sich nicht auf die eventuelle Sachkunde der vom Bauherrn eingesetzten Überwachung berufen.

1.7 Ausführungs- und Detailplanung
Die Ausführungs- und Detailplanung (gemäß HOAI) für das Projekt wird dem AN nur Digital zur Verfügung gestellt, dies gilt auch für die Tragwerksplanung und Haustechnikplanung.

Der Ausdruck von Planunterlagen ist eigenverantwortlich vom AN durchzuführen. Die Unterlagen müssen innerhalb von einem Werktag auf der Baustelle zu Verfügung stehen. Für fehlerhafte Arbeiten durch veraltete Planung haftet der Unternehmer.

1.8 Ausführungsvorschriften
Es sind mindestens alle zum Zeitpunkt der Angebotsabgabe gültigen Leistungsrelevanten DIN- Normen, Werks- und technischen Vorschriften, Bauproduktverordnung EU und Gütebestimmungen den geforderten und im Leistungsverzeichnis beschriebenen Ausführungen zugrundezulegen.

Für alle Arbeiten gelten die Bestimmungen, Richtlinien, Merkblätter und Verordnungen in der jeweils zum Datum der Angebotsabgabe gültigen neuesten Fassung. Soweit sich die DIN-Normen bis zur Auftragserteilung ändern, wird als Stichtag das Datum der Auftragserteilung festgesetzt. Alle bis zu diesem Zeitpunkt verbindlich verankerten und lt. Normenausschuß festgelegten Bedingungen und Vorschriften werden automatisch Bestandteil der Vertragsleistung.

Unwissenheit oder die Zugrundelegung überholter DIN-Vorschriften entbinden den AN nicht von seiner Erfüllungspflicht. Nach dem Stichtag  bekanntgewordene Änderungen sind dem AG umgehend schriftlich mitzuteilen. Die Entscheidung für die Übernahme liegt, sofern sie mit Mehrkosten verbunden ist, allein beim Auftraggeber.

Der AN verpflichtet sich, für die Durchführung seiner vertraglichen Leistungen ausreichendes Personal mit qualifizierter Aufsicht einzusetzen.

Der AN führt Bautagebücher und hat diese Wöchentlich an die Bauleitung digital und in Papierform zu übergeben.

1.9 Baustelleneinrichtung
Vom Auftragnehmer ist nach Beauftragung ein Baustelleneinrichtungsplan zur Bestätigung und Freigabe
vorzulegen, basierend auf den dafür mit dem Bauherrn bzw. der Bauleitung getroffenen Vereinbarungen.

In der Baustelleneinrichtung sind enthalten alle erforderlichen:
*  Baumaschinen, Geräte und Werkzeuge,
*  sonstigen erforderlichen Rüstungen, Hebezeuge,
*  alle erforderlichen Absperrungen, Beleuchtungseinrichtungen und Beschilderungen,
*  alle sonstigen notwendigen Sicherungseinrichtungen,
*  Container usw.
sowie deren ordnungsgemäßer Auf- und Abbau, einschl. Unterhaltung und aller gegebenenfalls erforderlichen Betriebsmittel.

Das Aufstellen von Wohnunterkünften auf dem Baugrundstück ist nicht erlaubt.
Der Unternehmer hat ohne besondere Vergütung unaufgefordert und jeweils umgehend den Schmutz und Schutt zu beseitigen, der durch die von ihm geleisteten Arbeiten entstanden ist; insbesondere auf Straßen und Gehwegen. Die Baustelle und alle übrigen benutzten Flächen sind sauber zu halten, die Arbeitsbereiche sind nach Abschluß der Arbeiten bzw. Räumung der Baustelle erforderlichenfalls in den vorherigen Zustand zu versetzen. Alle evtl. erstellten Bauhilfsmaßnahmen für die Baustelleneinrichtung sind zu beseitigen.
Die Baustelleneinrichtung wird nicht gesondert vergütet und ist in die EPs mit einzukalkulieren.

1.10 Schlechtwetter
Erschwernisse während der Bauarbeiten durch Witterungseinflüsse sind in den Einheitspreisen zu berücksichtigen, sie werden nicht besonders vergütet. Eventuell auftretende wolkenbruchartige Regenfälle und ihre Folgen während der Bauzeit gelten als typische Gefahrenursachen im Bauwesen, die weder als höhere Gewalt, noch als unabwendbarer Umstand anzusehen sind. Alle Schäden, die durch Niederschlags- und Oberflächenwasser entstehen, sind vom AN ohne Vergütung unverzüglich zu beseitigen. Aus einer evtl Verschlammung des Bodens kann der AN keine Mehrkosten herleiten.

1.11 Nebenangebote
Nebenangebote sind nicht zulässig.

1.12  Sicherungsmaßnahmen
Umweltschutz
Der AN führt alle erforderlichen Maßnahmen zum Schutz der Landschaft und der Umwelt während der Bauzeit durch. Hierzu gehört auch die Beachtung sämtlicher Vorschriften für Lärmschutzeinrichtungen an Maschinen und ähnlichen Geräten, die auf der Baustelle verwendet werden.

Bewachung
Der AN ist für die Sicherung seiner bereits fertig gestellten Leistung sowie seiner Materialien, Unterkünfte usw. verantwortlich. Der AG ist nicht für die Bewachung und Sicherung verantwortlich, auch wenn sich diese Gegenstände auf seinem Grundstück befinden.

Verkehrssicherung
Der AN ist verpflichtet, Maßnahmen zum Schutz gegen Winterschäden durchzuführen sowie für die Beseitigung von Schnee, Eis und Wasser zu sorgen. Ihm obliegt die Verkehrssicherungspflicht innerhalb der
Baustelleneinrichtungsfläche und der Baustelle bis zur Abnahme durch den AG einschl. der Verkehrsregelung und evtl. Absperrungen. In gleicher Weise hat er sämtliche Maßnahmen zu veranlassen, die zur Einhaltung der ortspolizeilichen und baurechtlichen Vorschriften erforderlich sind. Rechtzeitig vor dem Beginn der Arbeiten ist mit den zuständigen Straßenverkehrsbehörden sowie mit der Verkehrspolizei ein Ortstermin zu vereinbaren, bei den alle ggf. erforderlichen Maßnahmen verkehrstechnischer Art- auch für den Fußgängerbereich - zu vereinbaren bzw. festzulegen sind. Anträge für evtl. erforderliche Sperrungen von Straßen und Fußgängerwegen sind vom AN selbst zu beantragen.

In diesem Zusammenhang evtl. auftretende Genehmigungsgebühren Ablösesummen und Mietgebühren sind Sache des AN und mit der BE abgegolten. Der AN hat für den Transport ggf. provisorische Überfahrten über die befestigen Flächen, Bürgersteige etc. entsprechend den Vorschriften zu erstellen, vorzuhalten und nach Beendigung der Arbeiten wieder zu beseitigen. Es ist Sache des AN, für alle außerhalb des Baugrundstückes liegenden Flächen nach Beendigung der Arbeiten den ursprünglichen Zustand soweit möglich und erforderlich wieder herzustellen.

1.13 Angaben zur Sicherheit und zum Gesundheitsschutz
Zur Gewährleistung von Sicherheit und Gesundheitsschutz der Beschäftigten hat der Auftragnehmer dafür Sorge zu tragen, dass die bei den auszuführenden Arbeiten anzuwendenden Arbeitsschutz- Vorschriften eingehalten werden. Alle auf der Baustelle tätigen Arbeitnehmer haben bei der Ausführung der Arbeiten die erforderlichen Maßnahmen des Arbeitsschutzes zu treffen sowie die Hinweise des Koordinators, sowie auch die Weisungen der Bauüberwachung und den Sicherheits- und  Gesundheitsschutzplan zu berücksichtigen und einzuhalten.

Die Forderungen des SIGEKO sind vom AN verbindlich einzuhalten und einzukalkulieren. Bei Nichtbeachtung der Hinweise des Koordinators, sowie bei Nichtbeachtung der Weisungen der Bauüberwachung, behält sich der Auftraggeber vor, psch. 100€ netto je Verstoß von den Rechnungen einzubehalten.

1.14 Baustellenbesprechungen
Der Auftragnehmer hat zu den Baustellenbesprechungen, die der Auftraggeber regelmäßig durchführt, einen geeigneten bevollmächtigten Vertreter zu entsenden. Bei einem Pflichtverstoß durch Abwesenheit des AN behält sich der Auftraggeber vor, psch. 100€ netto je Verstoß von den Rechnungen einzubehalten. Die Besprechungen finden aller Voraussicht nach jeweils wöchentlich statt.

1.15 Planradar
Seitens der Bauleitung des Auftraggebers wird das Programm PlanRadar zur Mängelnachverfolgung
eingesetzt. Der Bieter verpflichtet sich mit Angabe des Angebotes zur Nutzung des Programmes. Dieses ist für den Auftragnehmer kostenfrei.

1.16 Projektdokumentation
Die Bestands- und Revisionspläne sowie alle vom AN  erstellten oder weiterbearbeiteten Planunterlagen, auch Werkstatt- und Montagepläne sowie alle Berechnungen, Nachweise, Abnahmen, sonstigen Bestandsunterlagen wie Wartungs- und Pflegeanleitungen, Gebrauchs- und Bedienungsanleitungen, Messprotokolle usw., sowie alle im Leistungsprogramm besonders angesprochenen Unterlagen sind in eine Projektdokumentation einzuordnen.

Die Projektdokumentation ist 2- fach in Papier und einfach als Datei (PDF und DWG bei Plänen) mit Inhaltsverzeichnis und in beschrifteten Ordnern dem AG zu übergeben.

1.17 Preisermittlung
Bei sämtliche Positionen in dem nachfolgendem Leistungsverzeichnis ist das Liefern inbegriffen, etwas anderes gilt nur dann, wenn Leistungen in den Texten ausdrücklich als gesondert zu erbringen erwähnt sind.

Grundsätzlich ist daher auch in dem Leistungsverzeichnis die gebrauchsfertige Leistung beschrieben. Dies bedeutet, dass regelmäßig die fertige Leistung erwartet wird.

1.18 Vermessungsleistungen
Für die Erbringung der Vertragsleistung erforderlichen Vermessungsleistungen sind vom AN durchzuführen.

2. Reinigungsarbeiten

2.1 Allgemeines
Die Ausführung der "Bauzwischen- und Bauendreinigung" erfolgt nach:
- den ATV, den ZTV, dem geltenden Baurecht und den örtlichen behördlichen Vorschriften, Satzungen und Auflagen, Herstellerrichtlinien
- den allgemeinen Anforderungen und Bedingungen des Gesamt-LV,- den der Ausschreibung beigefügten Unterlagen

2.2 Arbeitsgeräte
Die Wahl der zum Einsatz kommenden Geräte obliegt dem AN. Er hat sich jedoch an die geltenden Richtlinien und Bestimmungen zu halten.
Der AG stellt keine Krane, Hebezeuge und sonstige Transporteinrichtungen zur Verfügung. Sämtliche Transporte hat der AN eigenverantwortlich zu organisieren. Einrüstungen, Hilfskonstruktionen und Abstützungen sind, soweit diese nicht ausdrücklich ausgewiesen sind, in die EPs einzukalkulieren.
Es steht kein Fassadengerüst zur Nutzung verfügbar. Alle Reinigungsarbeiten (Fenster) sind vom Gebäudeinneren zu erreichen.

2.3 Materialien
Gemäß den Empfehlungen des Staatlichen Amtes für Arbeitsschutz dürfen keine gesundheitsgefährdende Produkte eingesetzt werden.

Ebenfalls sind der Bauleitung vor Arbeitsbeginn unaufgefordert Verarbeitungsbeschreibungen zu den zum Einsatz kommenden Produkten zu übergeben, damit die Bauleitung die Arbeitsvorgänge überwachen kann.

2.4 Ausführung
Die mit der Gebäudeerstellung beauftragten Firmen sind vertragsgemäß verpflichtet, ihre Leistungen "besenrein" zu übergeben. Die zu reinigenden Bauteile sind daher lediglich mit einem Besen abgefegt worden. Bauschutt wurde in Teilen bereits beseitigt.
Dementsprechend sind die Gebäude durch Baustaub, kleinere Rückstände, von außen in das Gebäude getragene Verschmutzungen und übliche Baustellenverunreinigungen verschmutzt.
Es ist erforderlich, die Reinigung in den nachfolgend beschriebenen Stufen durchzuführen:

- Beseitigung des auf dem Fußboden liegenden Restmülls, Baustaubes etc. mit Industriestaubsauger, durch Ausfegen mit Haarbesen und ggf. durch Einsatz schmutzlösender Mittel.
- Reinigung aller Einbauten und Installationen
- Nachreinigung kurz vor der Abnahme und Übergabe

Für alle Leistungen sind Reinigungs-, Pflege- und Behandlungsmittel sowie Geräte/ Maschinen einzukalkulieren, die für den jeweiligen Verwendungszweck geeignet und zudem umweltverträglich sind. Sie dürfen die zu reinigenden Flächen und Gegenstände nicht beschädigen und keine Geruchsbelästigungen hervorrufen.

Der AN ist verpflichtet, vor Ausführungsbeginn alle zu reinigenden Oberflächen auf Eignung der zur Anwendung kommenden Putzmittel zu überprüfen. Sollten nachweislich durch Anwendung nicht geeigneter Mittel Veränderungen/ Beschädigungen an Oberflächen auftreten, ist der AN verpflichtet, den entstandenen Schaden auf seine Kosten zu beheben.

Der AN hat bei der Auswahl und der Verwendung von Desinfektions- und anderen Zusatzmitteln die geltenden behördlichen Vorschriften und Verordnungen zu beachten.

Reinigung-, Pflege- und Behandlungsmittel, für die Verarbeitungsvorschriften des Herstellers bestehen, sind zu beachten und umzusetzen.

Toiletten, Dusch- und sonstige Nassräume einschließlich der Einrichtungsgegenstände sind mit desinfizierenden Mitteln zu reinigen, sofern in der Leistungsbeschreibung keine anderen Maßnahmen gefordert sind. Ansonsten sind desinfizierende Mittel nur dann zu verwenden, wenn sie in der Leistungsbeschreibung aufgeführt sind.

2.5 Ausführungsvorschriften
Die Gebäudereinigung umfasst die sorgfältige, sachgemäße & komplette Reinigung als Bauzwischen- und Bauendreinigung.

Zur Leistung gehört:
- Die Lieferung aller erforderlichen Reinigungs- und Pflegemittel, die An- und Abfuhr sowie das Vorhalten der benötigten Werkzeuge, Geräte, Hilfsmittel sowie erforderlich werdende Gerüste/ Arbeitsbühnen und Baustelleneinrichtung
- Die Reinigung umfasst alle Fußboden- und Wandbeläge, Treppen einschl. aller Sockel/ Treppengeländer/ Handläufe/ Brüstungen, alle sanitären Einrichtungsgegenstände, Rohrinstallationen, Heizkörper, Fenster, Fensterbänke, Türen, Zargen, Sockelleisten, sowie Festeinbauten und die Beleuchtungskörper.
- Anfallender Schutt, Abfall, Verpackungsmaterial ist in Containern zu sammeln und zu entsorgen

Zur Leistung gehören außerdem, sofern nichts anderes vermerkt ist bzw. keine eigenen Positionen hierzu ausgewiesen sind:
- Grobreinigung Wand-/Bodenbeläge, Entfernen aller Farbrückstände auf Estrichflächen, Fliesenwänden/-böden einschließlich deren Sockel
- Kehren bzw. Nassreinigen aller Hartbeläge
- Papierstreifen, Schutzfolien usw. an Sanitärobjekten, sonstigen Einrichtungen, Beschlägen, Metallteilen, Glasflächen etc. sind zu entfernen
- fachgerechtes Reinigen der Einbauobjekte wie Becken, Ablagen, Spiegel, Armaturen, Leitungsanschlüsse mit Rosetten etc.
- Nassreinigen aller Wandfliesen anschließend abledern und nachpolieren
- Reinigung aller Bodenfliesen, je nach Material und Verschmutzung evtl. unter Verwendung eines Zementschleierentferners reinigen
- Feucht- bzw. Nassreinigung aller Einbauteile/-schränke, Spinde, Arbeitsplatten, Türen, Zargen & Heizkörper
- Fachgerechtes Reinigen aller Fassadenteile, Glasflächen, Fensterbänke und Metallkonstruktionen innen und außen, d.h. Farb- und Schmutzrückstände an diesen Flächen entfernen, abwaschen, ledern und polieren
- Reinigen von fest eingebauten technischen Geräten nach Herstellervorschrift.
- Entstauben, wischen und trocknen der Geländer- und Handläufe, Brüstungsteile einschl. Halterungen
- Oberflächen aller elektrischen Geräte, Lichtschalter, Steckdosen, Schwachstromeinheiten, Telefone, Schaltschränke außen, sind trocken zu reinigen
- Edelstahlflächen sind mit geeigneten Reinigungs- und Konservierungsmitteln zu behandeln.

2.6 Weitere Informationen
Vor Aufnahme der Reinigungsarbeiten sind alle Räume, Bauteile, Konstruktionen und Einrichtungen auf evtl. vorhandene Beschädigungen hin zu prüfen. Evtl. vorhandene Beschädigungen sind der Bauleitung umgehend anzuzeigen.

Erforderliche Arbeitsschutzmaßnahmen sind Sache des AN. Diese Nebenarbeiten sind in die Einheitspreise einzurechnen und werden nicht besonders vergütet.

Sämtliche im Leistungsverzeichnis aufgeführten Positionen beinhalten die fertige Leistung, einschl. folgender Nebenleistungen.

Schutz der Leistungen anderer Gewerke (Boden- belagsarbeiten, Maler-und Tapezierarbeiten, Sanitär- und Elektroeinbauten usw.) gegen Beschädigung und Zerstörung während der Reinigungsarbeiten.

Im Gebäude steht Kalt- und Warmwasser im EG zur Verfügung.

Die Beräumung und Entsorgung von Restmüll im Umfang von bis zu einer bestimmten in den Positionen genannten Anzahl von 120-Liter-Säcken ist in die EPs einzurechnen. Jeder weitere Müllsack wird auf Nachweis gesondert vergütet.

Während der Reinigungsarbeiten sind alle Schäden bzw. beschädigten Stellen, die sichtbar sind, zu dokumentieren und das Schadensprotokoll in digitaler Form an die Bauleitung zu übermitteln.

Bei allen Reinigungsarbeiten mit Absturzgefahr ist die Verwendung von PSA vorgeschrieben (Außen + Innen). Dies gilt besonders für die Dachflächen.

2.7 Reinigungsabschnitte

Die Bauendreinigung erfolgt in einzelnen Reinigungsabschnitten. Aktuell wird die Reinigung geschossweise geplant. Die Leistung wird bzw. kann einzeln je nach Bedarf durch die Bauleitung abgerufen werden. Es ist damit zu rechnen, dass die Reinigungsarbeiten zeitweilig unterbrochen werden müssen. Mehrforderungen daraus werden nicht anerkannt.
Sämtliche Mehraufwendungen die für die fachgerechte Reinigung erforderlich sind, sind in die Einheitspreise einzukalkulieren. Erforderliche Anfahrten werden ebenfalls nicht zusätzlich vergütet.

## Unterlagen und beigefügte Pläne
Unterlagen und beigefügte Pläne

Grundrisse:
- KSH-A-500.2-Grundriss UG-PG
- KSH-A-501.3-Grundriss EG-PG
- KSH-A-502.3-Grundriss OG-PG

Ansichten:
- KSH-A-520.2-Ansicht Nord+Süd-PG_C
- KSH-A-521.2-Ansicht Ost+West-PG_C
Schnitte:
- KSH-A-510.2-Schnitte AA+BB+CC-PG_C

Sonstiges:
- KSH-A-557.3-Baustelleneinrichtungsplan BA 2.1

## 81 Gebäudereinigung PG

### Titel 01 Bauzwischenreinigung

*Hinweis: Hinweis Bauzwischenreinigung*
Die Ausführung einer Bauzwischenreinigung erfolgt nach Ermessen der Bauleitung. Bei zu hoher Verunreinigung der Baustelle wird der AN von der Bauleitung abgerufen.
Vor Beginn der Zwischenreinigung wird mit der Bauleitung eine Begehung abgehalten und die erf. Reinigungs- und Aufräumarbeiten abgesprochen. Hierbei handelt es sich größtenteils um Entsorgungsarbeiten, wie z.B. verbliebene Materialien / Müll einsammeln und in Containern entsorgen, etc. sowie um das Fegen bzw. Saugen von Fußböden mit und ohne Bodenbelag.

Das Vertragen in die Container ist in die Pos. einzukalulieren
(aus dem EG und 1.OG bis in die Baustelleneinrichtungsfläche).

Container werden in einer seperaten Pos. abgefragt.

Der nachstehende Titel 01 "Bauzwischenreinigung" kann u.U. entfallen, sofern keine Notwendigkeit für säubernde Maßnahmen im Bauablauf besteht. Die nachstehenden Positionen haben den Charakter von Bedarfspositionen. Es besteht grundsätzlich kein Anspruch auf entgangene Gewinne, o.ä., sofern die Leistungen nicht zu tragen kommen!

#### Bereich 01.01 Gebäudereinigung auf Abruf ohne Bodenbelag

**01.01.0010 Geschosse in Teilen reinigen ohne Bodenbelag**
Nach Absprache mit der Bauleitung werden, wie im Hinweistext Bauzwischenreinigung beschrieben, Flächen gereinigt

Bereich  EG: 630 m² (wo arbeiten stattfinden)
  + 430 m² Flur
  OG: 305 m² (wo arbeiten stattfinden)  + 180  m² Flur
  nach Angabe Bauleitung

Je Einsatz
Fläche  max. 1600 m² (EG + OG)
Kalkulationsgrundlage  16 Säcke (je 120 Liter)
Menge: 1,000 St

**01.01.0020 Mehrpreis zusätzliche blaue Säcke**
Mehrpreis für zusätzliche blaue Säcke zur Reinigung zuvor beschriebener Geschossflächen.

Müllsäcke  je 120 Liter

Die Abrechnung erfolgt auf Nachweis.
Menge: 100,000 St

#### Bereich 01.02 Geschossreinigung auf Abruf mit Bodenbelag

**01.02.0010 Geschosse in Teilen reinigen mit Bodenbelag**
Nach Absprache mit der Bauleitung werden, wie im Hinweistext Bauzwischenreinigung beschrieben, Flächen gereinigt inkl. Reinigug Bodenbelag.

Bereich  EG: 630 m² (wo arbeiten stattfinden)
  + 430 m² Flur
  OG: 305 m² (wo arbeiten stattfinden)  + 180  m² Flur
  nach Angabe Bauleitung

Je Einsatz
Fläche  max. 1600 m² (EG + OG)
Kalkulationsgrundlage  16 Säcke (je 120 Liter)
Menge: 2,000 St

**01.02.0020 Mehrpreis zusätzliche blaue Säcke**
Mehrpreis für zusätzliche blaue Säcke zur Reinigung zuvor beschriebener Geschossflächen.

Müllsäcke  je 120 Liter

Die Abrechnung erfolgt auf Nachweis.
Menge: 100,000 St

### Titel 02 Bauendreinigung

*Hinweis: Hinweise zur Bauendreinigung*
Vor Beginn der Reinigungsarbeiten sind entsprechende Pflegeanleitungen der zu reinigenden Oberflächen von der Bauleitung einzufordern.

Endreinigung der Böden und Wände:
Allgemeines:
Die Bodenbeläge des Gebäudes bestehen aus Estrich mit Fliesen, Betonwerkstein und Linoleum. Die Wandbeläge aus Putz mit Wandanstrich und Fliesen. Die jeweiligen Sockelleisten entsprechen materiell dem Boden.

Reinigung:
Bodenbeläge aus Estrich mit Fliesen, Linoleum und Betonwerkstein sind von groben Schmutz zu befreien und mit geeignetem Reinigungsmittel und geeigneten Maschinen nass zu säubern (inkl. Dehnungsfugen). Die Sauberlaufzonen sind durch Saugen zu säubern. Die Bodenfläche ist zu reinigen bis eine schmutzfreie Oberfläche erreicht ist. Die Arbeiten schließen Fenster- sowie Türlaibungen und Sockelleisten mit ein.

Die Reinigung ist so durchzuführen, dass jedes Geschoss bezugsfertig übergeben werden kann.

Endreinigung von WCs
Reinigung:
Boden- und Wandbeläge bestehen aus Fliesen und sind von groben und feinen Schmutz zu befreien und mit geeignetem Reinigungsmittel nass zu säubern. Die Fliesenflächen sind zu reinigen bis eine schmutzfreie Oberfläche (ohne Zementschleierrückstande) erreicht ist. Die Arbeiten schließen Sockelfliesen mit ein.

Die Kristallspiegel sind mit geeignetem Reinigungsmittel feucht abzuwischen und anschließende abzuledern.

Waschtische, Desinfektionsautomaten, Tiefspülklosetts und Urinalbecken bestehen aus Keramik und sind mit geeignetem Reinigungsmittel feucht abzuwischen.

Bei Bedarf mit geeigneten Klingen abklingen.

Endreinigung Fenster, Türen, Tore und Trennwände
Allgemeines:
Bei den auszuführenden Arbeiten handelt es sich um Aluminiumbauteile, Holzfenster, Rohrrahmenelemente, Holztüren mit einer HPL-Oberfläche oder Lackierung (Holz-Eingangstüren) sowie Stahlblechtüren mit einer beschichteten Oberfläche. Die meisten Türen erhalten beschichtete Zargen. Einige Türen haben lackierte Holzzargen. Alle vor genannten Elemente könnten Lüftungsgitter, Einfachverglasungen oder Wärmeschutzglas als Zweifach- oder dreifach Isolierverglasung mit Sonnenschutz, G30 und/oder TRAV Anforderungen enthalten.

Reinigung:
Die Glas- und Türoberflächen sind außen und innen inkl. Aluminiumprofile, Pfälze, Rahmen, Paneele, Dichtungen, Beschläge, Zargen, Griffe etc. mit geeignetem Reinigungsmittel feucht zu säubern. Folien sind vor der Reinigung zu entfernen. Glasscheiben sind bei Bedarf mit geeigneten Klingen abzuklingen. Die Glasflächen sind so zu reinigen, dass eine streifenfreie und schmutzfreie Oberfläche erreicht wird.
Die Stahlteile sind feucht abzuwaschen. Rückstände der Bautätigkeiten sind zu entfernen. Die Arbeiten schließen die Fensterbänke mit ein.

Hinweis: Die Fensterflächen haben mehrere Teilungen bestehend aus festverglasten Elementen und Öffnungsflügeln

Erreichbarkeit/ Sicherung:
Alle Fassaden- und Fensterelemente im EG (Sockelgeschoss, außer Haupteingang) und OG können nur von innen erreicht werden. Bei allen Reinigungs- arbeiten mit Absturzgefahr ist die Verwendung von PSA vorgeschrieben.

Endreinigung Treppenhäuser
Treppenbelag:
Die Treppenbeläge des Treppenhaus bestehen aus Natursteinbelag mit Tritt- und Setzstufen einschl. Sockelleisten. Diese sind von groben Schmutz zu befreien und mit geeignetem Reinigungsmittel und geeigneten Maschinen nass zu säubern (inkl. Dehnungsfugen). Die Treppenstufen sind zu reinigen bis eine schmutzfreie Oberfläche erreicht ist. Bei Bedarf mit geeigneten Klingen abklingen.

Treppengeländer:
Die gesamten Treppengeländer sowie Handläufe der Geländer sind feucht abzuwischen. Etwaige Geländerabmessungen sind der einzelnen Position zu entnehmen. Die Treppengeländer bestehen aus pulverbeschichteten oder verzinktem Stahl und die Handläufe aus (kunstoffummantelte) Stahl.

Reinigung Einbauteile
Alle Einbauteile sind feucht zu säubern. Folien der Einbauteile sind vor der Reinigung zu entfernen. Glassscheiben sind bei Bedarf mit geeigneten Klingen abzuklingen. Die Glasflächen sind so zu reinigen, dass eine streifenfreie und schmutzfreie Oberfläche erreicht wird. Stahlteile und Kunstoffteile der Rahmenkonstruktionen sind feucht abzuwaschen. Rückstände der Bautätigkeiten sind zu entfernen.

Reinigung Festeinbauten
Die Festeinbauten bestehen aus Multiplexplatte bzw. Holzwerkstoffen mit einer (HPL-) Beschichtung.

Reinigung:
Die gesamten Festeinbauten sind inkl. Beschläge, Schlösser, Schilder etc. von innen und außen zu reinigen. Alle Bestandteile sind feucht abzuwischen. Rückstände der Bautätigkeiten wie Aufkleber, Folien o.ä. sind zu entfernen.

Entsorgung / Baureinigung
Nicht wiederverwendbare Altbaustoffe und sonstige Stoffe aller im Leistungsverzeichnis enthaltenen Positionen sind einer Verwertung zuzuführen (Abfall zur Verwertung).

Die Beräumung und Entsorgung von Restmüll jeglicher Art im Umfang von bis zu 25 Sack (je 120-Liter) ist in den Einheitspreis der Positionen einzukalkulieren, sofern nicht anders beschrieben. Jeder weitere Müllsack wird auf Nachweis gesondert vergütet.

#### Bereich 02.01 Endreinigung der Boden- und Wandbeläge

**02.01.0010 Reinigen von Fliesenspiegeln in Wandnischen**
Reinigung von Fliesenspiegeln in Wandnischen in Räumen einschl. Waschbecken, Armaturen, Zubehör und Boden- & Deckenfliesen
Bodenfliesen: bis ca. 0,37 m²
Wandfliesen:  bis ca. 3,7  m²
  (Inkl. Seiten und Abschlussschiene)
Fliesen Decke Nische: bis ca. 0,37 m²

Reinigung:  siehe Hinweis "Bauendreinigung
  der Böden und Wände"

Kristallglasspiegel: ca. 0,36 m²
Handwaschbecken: 1 St.
Armaturen:  1 St.
Papierkorb:  1 St.
Papierspender: 1 St.
Spender für Seife: 1 St.

Ausführungsorte: Erdgeschoss
  PG.EG.15-17, PG.EG.21
  Obergeschoss
  CL.OG.10-11, PG.OG.06, PG.PG.09
Menge: 8,000 St

**02.01.0020 Reinigen von Fliesenspiegeln**
Reinigung von Fliesenspiegeln in Räumen
einschl. Waschbecken und Armaturen.

Abmessungen Fliesen:  ca. b: 1,05 x h: 1,50 m

Reinigung:  siehe Hinweis "Bauendreinigung
  der Böden udn Wände"
Handwaschbecken: 1 St.
Armaturen:  1 St.
Papierkorb:  1 St.
Papierspender: 1 St.
Spender für Seife: 1 St.

Ausführungsorte: Untergeschoss
  PG.UG.08
  Erdgeschoss
  PG.EG.08, PG.EG.09, PG.EG.30
  Obergeschoss
  PG.OG.03-05 + CL.OG.12
Menge: 8,000 St

**02.01.0030 Reinigen von Böden aus Fliesen**
Reinigung von Böden aus Fliesenbelag einschl. Sockelfliesen.

Reinigung:  siehe Hinweis "Bauendreinigung
  der Böden"

Ausführungsort: Untergeschoss 51 m²
  PG.UG.05  15 m²
  PG.UG.06  14 m²
  PG.UG.07  21,7 m²

  Erdgeschoss 130 m²
  PG.EG.02  88 m²
  PG.EG.06 14,19 m²
  PG.EG.07  7,7 m²
  PG.EG.05  7,7 m²
  PG.EG.04  26,5 m²
  (inkl. Sockelflächen vertikal &  horizontal, 60 cm tief und 16 cm hoch)

  Obergeschoss 55 m²
  PG.OG.02  55 m²

(WC´s und Putzmittelräume in separater Position)
Menge: 236,000 m²

**02.01.0040 Reinigen von Böden aus Linoleum**
Reinigung von Böden aus Linoleum einschl. Sockelleisten.

Reinigung:  siehe Hinweis "Bauendreinigung
  der Böden"

Ausführungsort:  Untergeschoss 73 m²
  PG.UG.08 +09

  Erdgeschoss 565 m²
  PG.EG.08-09, PG.EG.15-21
  PG.EG.30-34 + PG.EG.36

  Obergeschoss  550 m²
  CL.OG.10-12, PG.OG.03-07,
  PG.OG.09-10
Menge: 1188,000 m²

**02.01.0050 Reinigung von Böden aus Betonwerkstein**
Reinigung von Böden aus Betonwerkstein einschl. Sockelleisten.

Reinigung:  siehe Hinweis "Bauendreinigung
  der Böden"

Ausführungsort: Untergeschoss 85 m²
  PG.UG.01  54 m²
  PG.UG.13  31 m²

  Erdgeschoss 291 m²
  PG.EG.01  75 m²
  PG.EG.02  87 m²
  PG.EG.35  111 m²
  PG.EG.28  17,5 m²

  Obergeschoss 130 m²
  PG.OG.01  44 m²
  PG.OG.02  82 m²
  PG.OG.08  3,6 m²
Menge: 506,000 m²

**02.01.0060 Reinigung von Böden Außenbelag**
Reinigung von Böden aus Bodenplatten für den Außenbereich (raue Oberfläche, größtenteils Überdacht)

Reinigung:  siehe Hinweis "Bauendreinigung
  der Böden"

Ausführungsort: PG.EG.29 Vorhalle  33 m²
  Eingang Bodelschwinghstraße  82 m²
Menge: 117,000 m²

**02.01.0070 Sauberlaufzone reinigen**
Reinigung der Sauberlaufzone einschl. Reinigung des Mattenrahmens unter der Sauberlaufmatte

Abmessungen: bis 8 m²

Reinigung:  siehe Hinweis "Bauendreinigung
  der Böden"
Menge: 3,000 St

**02.01.0080 Reinigung von Fliesen an Wänden**
Reinigung von Wänden aus Fliesen einschl. Sockelfliesen und Fensterlaibungen bzw. Fensterbänken (wenn vorhanden).

Reinigung:  siehe Hinweis "Bauendreinigung
  der Böden und Wänden"

Ausführungsort:  PG.EG.04 Lehrmittel

(WC´s und Putzmittelräume in separater Position)
Menge: 50,000 m²

**02.01.0090 Zulage Schrubben und Nasswischen**
Mehrpreis zu den Positionen Reinigen von Böden aus Fliesen, Linoleum, Betonwerkstein sowie Fliesen an Wänden für mehrfaches Schrubben und wiederholtes Nasswischen bei besonders starker Verschmutzungen.

Ausführung nur bei vorheriger Anmeldung und Freigabe durch die Bauleitung.
Menge: 350,000 m²

**02.01.0100 Nachreinigen von Böden aus Fliesen**
Nachreinigung der Bodenbeläge aus Fliesen einschl. Sockelleisten durch Absaugen und feucht wischen.
Menge: 236,000 m²

**02.01.0110 Nachreinigen von Böden aus Linoleum**
Nachreinigung der Bodenbeläge aus Linoleum einschl. Sockelleisten durch Absaugen und feucht wischen.

Ausführungsort: UG, OG
Menge: 1188,000 m²

**02.01.0120 Nachreinigen von Böden aus Betonwerkstein**
Nachreinigung der Bodenbeläge aus Betonwerkstein einschl. Sockelleisten durch Absaugen und feucht wischen.
Menge: 506,000 m²

**02.01.0160 Reingung von Bodeneinläufen**
Reinigung der Bodeneinläufe in Böden aus Fliesen
einschl. Ablaufkörper.

Ausführung:  Erdgeschoss
  PG.EG.03 + 04

Einzelgröße:  ca. 15 x 15 cm
Menge: 4,000 St

#### Bereich 02.02 Endreinigung Fenster und Türen

*Hinweis: Türen*

**02.02.0010 Reinigung Holztüren, 1-flg.**
Reinigung einer Holztür 1-flg. mit unterschiedlichen Oberflächen und beschichteten/ lackierten Holz-, Stahlzierfalz-, Stahlumfassungs- bzw. Stahlblockzargen. Die Position umfasst das beidseitige Reinigen der Tür.

Abmessungen Türen:
Breite / Höhe:  ca. 0,80-1,26 x 2,13-2,34 m
Oberfläche:  HPL, Holz, Stahlblech beschichtet

Reinigung:  siehe Hinweis "Endreinigung der
  Fenster, Türen, Tore"

Ausführungsorte:  Untergeschoss 1x (zu PG.UG.09)
  Erdgeschoss 20 x
  Obergeschoss 14 x
Menge: 35,000 St

**02.02.0020 Reinigung Holztüren mit Glasausschnitt**
Reinigung einer Holztür 1-flg. mit Glasausschnitt,
Türblätter haben unterschiedlichen Oberflächen und beschichteten/ lackierten Holz-, Stahlzierfalz-, Stahlumfassungs- bzw. Stahlblockzargen. Die Position umfasst das beidseitige Reinigen der Tür.
Glasscheiben sind bei Bedarf mit geeigneten Klingen abzuklingen. Die Glasflächen sind so zu reinigen, dass eine streifenfreie und schmutzfreie Oberfläche erreicht wird.

Abmessungen Türen:
Breite / Höhe:  ca. 0,80-1,26 x 2,13-2,34 m
Oberfläche:  HPL, Holz, Glas, Stahlblech beschichtet
Glasausschnitt:  ca. 1,60x 0,20 m mit Glasleiste

Reinigung:  siehe Hinweis "Endreinigung der
  Fenster, Türen, Tore"

Ausführungsorte:  Erdgeschoss 5x
  Obergeschoss 1x
Menge: 6,000 St

**02.02.0030 Reinigung einer Holztür 1-flg. mit Glasausschnitt und Oberlicht**
Reinigung einer Holztür 1-flg. mit Glasausschnitt und Oberlicht. Das Türblatt ist mit HPL beschichtet und die Stahlumfassungszarge pulverbschichtet.
Die Position umfasst das beidseitige Reinigen der Tür.
Glasscheiben sind bei Bedarf mit geeigneten Klingen abzuklingen. Die Glasflächen sind so zu reinigen, dass eine streifenfreie und schmutzfreie Oberfläche erreicht wird.

Abmessungen Türen:
Breite / Höhe:  ca. 1,10 x 2,65 m
Oberflächen:  HPL, Holz Einleimer, Glas,
  Stahlblech pulverbeschichtet
Glasausschnitt:  ca. 1,60 x 0,20 m mit Glasleiste
Oberlicht:  ca. 0,50 x 1,10 m

Reinigung:  siehe Hinweis "Endreinigung der
  Fenster, Türen, Tore"

Ausführungsort:  Tür zu PG.EG.32 Lehrerzimmer
Menge: 1,000 St

**02.02.0040 Reinigung Stahltür, 1-flg.**
Reinigung einer Stahltür 1-flg. mit unterschiedlichen Oberflächen und beschichteten Stahlumfassungszargen. Die Position umfasst das beidseitige Reinigen der Tür.

Abmessungen Türen:
Breite / Höhe: ca. 0,80-1,10 x 2,14 m
Oberfläche:  Stahlblech pulverbeschichtet

Reinigung:  siehe Hinweis "Endreinigung der
  Fenster, Türen, Tore

Ausführungsorte Untergeschoss 7x
  Erdgeschoss Vorhalle 1x
Menge: 9,000 St.

**02.02.0050 Reinigung Rohrrahmentüren bis 6,7 m²**
Reinigung einer Rohrahmentür 2-flg. mit Oberlicht mit beschichteter Oberfläche, Verglasung und Zarge einschl. Schließbleche, Drücker, Griffstangen, Falze, Obentürschließer, ect.. Die Position umfasst das beidseitige Reinigen des Türelementes.
Glasscheiben sind bei Bedarf mit geeigneten Klingen abzuklingen. Die Glasflächen sind so zu reinigen, dass eine streifenfreie und schmutzfreie Oberfläche erreicht wird.

Abmessungen Türen:
Breite:  bis ca. 2,10 m
Höhe:  bis ca. 3,15 m

Reinigung:  siehe Hinweis "Endreinigung
  der Fenster, Türen, Tore"

Ausführungsorte: T-PG.EG.01-N-1
  T-PG.OG.01-N-1
  Tür zur Verwaltung PG.EG.26
Menge: 3,000 St.

**02.02.0060 Reinigung Rohrrahmentüren bis 8,5 m²**
Reinigung einer Rohrahmentür 2-flg. mit Seiteteilen und Oberlichtern (Festverglasung) mit beschichteter Oberfläche, Verglasung und Zarge einschl. Schließbleche, Drücker, Griffstangen, Falze, Obentürschließer, ect.. Die Position umfasst das beidseitige Reinigen des Türelementes.

Glasscheiben sind bei Bedarf mit geeigneten Klingen abzuklingen. Die Glasflächen sind so zu reinigen, dass eine streifenfreie und schmutzfreie Oberfläche erreicht wird.

Abmessungen Türen:
Breite:  bis ca. 2,55 m
Höhe:  bis ca. 3,15 m

Reinigung:  siehe Hinweis "Endreinigung
  der Fenster, Türen, Tore"

Ausführungsorte:  Übergänge EG und OG zum  Treppenhaus im Verbindungsgebäude
  Türen zu CL.EG.11 und CL.OG.17
Menge: 2,000 St.

**02.02.0070 Reinigung Außentür Eingang zum Windfang inkl. Seit- und Oberlichter, ca. 13 m²**
Reinigung einer Rohrahmentür 2-flg. mit Seiteteilen und Oberlichtern (Festverglasung) mit beschichteter Oberfläche, Verglasung und Zarge einschl. Türfüllungen, Schließbleche, Drücker, Griffstangen, Falze, Obentürschließer, ect..
Die Position umfasst das beidseitige Reinigen des Türelementes.
Glasscheiben sind bei Bedarf mit geeigneten Klingen abzuklingen. Die Glasflächen sind so zu reinigen, dass eine streifenfreie und schmutzfreie Oberfläche erreicht wird.

Abmessungen Türen:
Breite:  bis ca. 4,05 m
Höhe:  bis ca. 3,20 m

Reinigung:  siehe Hinweis "Endreinigung
  der Fenster, Türen, Tore"

Ausführungsort:  Außentüranlage Eingang zum  Windfang
Menge: 1,000 St

**02.02.0080 Reingung Außentür zur Haupthalle inkl. Oberlicht, ca. 7 m²**
Reinigung einer Rohrahmentür 1-flg. mit Oberlicht (Festverglasung) mit beschichteter Oberfläche, Verglasung und Zarge einschl. Verbreiterung Türrahmen/ Türeinfassung, Schließbleche, Drücker, Griffstangen, Falze, Obentürschließer, ect.. Die Position umfasst das beidseitige Reinigen des Türelementes.

Glasscheiben sind bei Bedarf mit geeigneten Klingen abzuklingen. Die Glasflächen sind so zu reinigen, dass eine streifenfreie und schmutzfreie Oberfläche erreicht wird.

Abmessungen Türen:
Breite:  bis ca. 1,90 m
Breite Türflügel: bis ca 1,00 m
Höhe:  bis ca. 3,65 m

Reinigung:  siehe Hinweis "Endreinigung
  der Fenster, Türen, Tore"

Ausführungsorte:  Außentür zur Haupthalle
Menge: 1,000 St

**02.02.0090 Reinigung Fenster- und Türflächen der Vorhalle innen und außen**
Fensterflächen von Aluminium-Riegel-Fassade sind innen und außen inkl. der Rohrrahmentüren, Profile, Pfälze, Rahmen, Dichtungen, Beschläge, Griffe etc. mit geeignetem Reinigungsmittel feucht zu säubern.

Schutzfolien auf Verglasungen sowie Fensterprofile sind vor der Reinigung zu entfernen (außer Sicherheitsmarkierungen/ vollflächige transluzente Beklebungen). Glasscheiben sind bei Bedarf mit geeigneten Klingen abzuklingen. Die Glasflächen sind so zu reinigen, dass eine streifenfreie und schmutzfreie Oberfläche erreicht wird.

Abmessungen der Flächen:
Höhe  bis ca. 2.10 bzw. 3.10 m
Maße Rohrrahmentüren 2x 2 flg. ca. 2,50 x 2,15 m
  1x 1 flg. ca. 1,25 x 2,15 m

In der Massenermittlung wurden sämtliche Fenster-/
Türelemente mit der äußeren lichten Fensteröffnung berücksichtigt. Die äußere lichte Öffnung bildet die Abrechnungsgrundlage, einseitig gemessen (d. h. die angegebene Fläche ist bei der Kalkulation doppelt zu rechnen).

Ausführungsort:  Fenster- und Türflächen Vorhalle,
  Zugang von Schulhof
Menge: 65,000 m²

*Hinweis: Fenster*

**02.02.0100 Reinigung Holz bzw. Holz-Aluminium-Fenster**
Fensterflächen von Holz- bzw. Holz-Aluminium-Fenstern sind innen und außen inkl. der Fensterbänke (außen Aluminiumbleche / innen Naturstein oder beschichtete Holzwerkstoffplatte), Profile, Pfälze, Rahmen, Dichtungen, Beschläge, Griffe etc. mit geeignetem Reinigungsmittel feucht zu säubern.

Folien auf Verglasungen sowie Fensterprofile sind vor der Reinigung zu entfernen (außer Sicherheitsmarkierungen). Glasscheiben sind bei Bedarf mit geeigneten Klingen abzuklingen. Die Glasflächen sind so zu reinigen, dass eine streifenfreie und schmutzfreie Oberfläche erreicht wird.

Abmessungen der Fenster:
Maße:  1,14 m - 2,05 m Breite
  1,40 m - 3,10 m Höhe (ab OKFF innen)
Fensterfläche:  370 m² (einseitig)
Fensterbänke:  ca. 165 lfdm. (Tiefe bis ca. 25 cm)
Fensterflügel: ca. 196 St.
Festverglaste Elemente:  ca. 153 St.
Hinweis: Die Fenster bestehen teilweise aus mehren Elementen, in Teilen festverglast und in Teilen mit Öffnungsflügeln.

In der Massenermittlung wurden sämtliche Fensterelemente mit der äußeren lichten Fensteröffnung berücksichtigt. Die äußere lichte Öffnung bildet die Abrechnungsgrundlage, einseitig gemessen (d. h. die angegebene Fläche ist bei der Kalkulation doppelt zu rechnen).

Alle Holz- und Metallglaselemente können nur von innen erreicht werden. Bei allen Reinigungsarbeiten mit Absturzgefahr ist die Verwendung von PSA vorgeschrieben. Die Elemente können auf der Innenseite durch das Gebäude erreicht werden. Die Außenseite der Fenster ist bei Bedarf im Osmoseverfahren vom Boden aus zu reinigen.

Die Ausführung dieser Pos. kann von der Bauleitung vorab abgerufen werden. Zusätzliche fahrten dafür sind einzukalkulieren.
Menge: 370,000 m²

**02.02.0110 Zulage Fenster Höhe von bis zu 5,90 m ab OKFF innen**
Zulage für die Reinigung von Fenstern mit einer Höhe von 3,10 m bis zu 5,90 m ab OKFF innen.
Menge: 10,000 m²

**02.02.0120 Zulage Schrubben, Abledern und Polieren**
Zulage für mehrfaches Schrubben, Abledern und Polieren bei besonders starker Verschmutzung.

Ausführung nur bei vorheriger Anmeldung bei der Bauleitung.
Menge: 150,000 m²

**02.02.0130 Reinigung Dachfenster**
Reinigen des Dachfensters als Schwingfenster aus Aluminium
im Bereich der Dachfläche.

Zur Reinigung zählen die Glasflächen, Rahmen, Falze,
Bänder, Scheren, Fenstergriffe/Griffschienen, ect.,
witterungs- und raumseitig. Das Entfernen von verfestigter Verschmutzungen sind einzurechnen. Arbeitshöhe bis 3,20 m, im Obergeschoss.

Fenstergrößen:
Schwingfenster: ca. 1,75 x 1,60 m (bxh)

Ausführungsort:  PG.OG.10
Menge: 3,000 St

**02.02.0140 Reinigung von Lichtkuppeln**
Reinigen von Lichtkuppeln im Bereich der Dachfläche.

Zur Reinigung zählen die transaprenten Flächen, Rahmen, Falze,
Bänder, Scheren, Griffe/Griffschienen, ect.,
witterungs- und raumseitig. Das Entfernen von verfestigter Verschmutzungen sind einzurechnen.

Arbeitshöhe bis 2,60 m, im Obergeschoss.

Größe Lichtkuppel:  ca. 1,20 x 1,20 m

Ausführungsort:  PG.OG.01 + 02
Menge: 6,000 St

**02.02.0150 Reinigung von Wand aus Glasbausteinen**
Reinigung von Wand aus Glasbausteinen (beidseitig) inkl. die Reinigung der vertikalen und horizontalen Stützen bzw. Balken mit 30 cm tiefe.

Die Reinigung wird von der vorgelagerten Treppenanlage erschwert. Dies ist mit in die Position einzukalkulieren.

Breite:  9,40 m inkl. Stützen Mauerwerk/  Stahlbeton ( 4 Stück)
Höhe:  6,8 m inkl. Balken Mauerwerk/  Stahlbeton (2 Stück)

Ausführungsort:  PG.EG.01 / PG.OG.01
Menge: 64,000 m²

#### Bereich 02.03 Endreinigung Treppenhäuser

**02.03.0010 Reinigung von Treppenstufen aus Betonwerkstein**
Tritt- und Setzstufen einschl. An- und Austrittsstufen reinigen.

Das Treppengeländer aus einzelnen Rundstäben ist direkt auf der Treppenstufe befestigt. Der Mehraufwand für die Reinigung der Zwischenräume ist mit in die Positon einzukalkulieren.

Treppenstufenbreite:  ca. 2,10 m
Trittstufe:  ca. 30 cm
  mit rutschhemmendem
  Stufengleitschutz
Setzstufe:  ca. 16,36 cm

Abrechnung:  ein Stück = eine Stufe bestehend
  aus Tritt- und Setzstufen

Reinigung:  siehe Hinweis "Bauendreinigung
  der Treppenhäuser"

Ausfürhungsort: PG.UG.01 14 St.
  PG.EG.01/ PG.OG.01 22 St.
  TRH PG
Menge: 36,000 St

**02.03.0020 Reinigung des Treppenpodests**
Treppenpordest reinigen.

Das Treppengeländer aus einzelnen Rundstäben ist direkt auf das Treppenpodest befestigt. Der Mehraufwand für die Reinigung der Zwischenräume ist mit in die Positon einzukalkulieren.
Maße  1,90 x 2,10 m

Reinigung:  siehe Hinweis "Bauendreinigung
  der Treppenhäuser"

Ausfürhungsort: PG.EG.01/ PG.OG.01
  TRH PG
Menge: 1,000 St

**02.03.0030 Reinigung Geländer Treppen**
Reinigung der (lackierten) Geländer der Treppen und Treppenpodeste bestehend aus Kunstoffhandlauf als Obergurt, Rundstahlstäbe mit Rundrosetten unten und der Erhöhung des Geländers aus Rundstahl mit deren Halterung.

Höhe:  ca. 85 cm
Sprossenabstand: ca. 11,5 cm
Pfostenabstand:  ca. .100 cm
Abrechnung:  lfdm Treppenlauf
Material:  Stahl + Holz beschichtet

Reinigung:  siehe Hinweis "Bauendreinigung
  der Treppenhäuser"

Ausführungsorte:  Treppenhaus
  Lichtöffnungen im Flur OG
Menge: 50,000 m

**02.03.0040 Reinigung Geländer Galerien im OG**
Reinigung der (lackierten) Flachstahl-Geländer der Galerien bestehend aus Obergurt, Flachstahlstäbe in unterschiedlicher Tiefe und einem Untergurt (seitlich am Deckenkopf befestigt).

Höhe:  ca. 110 cm
Sprossenabstand: ca. 11,5 cm, unterschiedlich tief
Abrechnung:  lfdm Geländer
Material:  Stahl beschichtet

Reinigung:  siehe Hinweis "Bauendreinigung
  der Treppenhäuser"

Ausführungsorte:  Galerien im Flur OG
Menge: 20,000 m

**02.03.0050 Reinigung Wandnische zu Galerien inkl. Stahlgeländer (ca. 25 cm hoch)**
Reinigung der offenen Wandnische zu den Galerien ab Oberkante der Brüstung inkl. der (lackierten) Flachstahl-Geländer (ca. 25 cm hoch) bestehend aus einem Obergurt und Flachstahlstäben in unterschiedlicher Tiefe.

Maße Nische: 0,85 m Höhe der Brüstung ab OKFF
  1,60 m Hohe Nische
  2,00 m Breite Nische
Tiefe Nische:  0,475 m
Höhe Geländer: ca. 25 cm
Sprossenabstand: ca. 11,5 cm, unterschiedlich tief
Abrechnung:  lfdm GWandnische
Material:  Stahl beschichtet

Reinigung:  siehe Hinweis "Bauendreinigung
  der Treppenhäuser"

Ausführungsorte:  Galerien im Flur OG
Menge: 2,000 St

**02.03.0060 Reinigung Handläufe**
Reinigung der Handläufe aus verzinktem Stahl einschl.
Pfosten am Anfang und Ende ect.

Je Handlauf  ca. 2 m länge
  3 Stück
Ausführungsort:  PG.EG.29
Menge: 6,000 m

**02.03.0070 Reinigung von Treppenstufen aus Waschbeton PG.EG.29 Vorhalle**
Tritt- und Setzstufen einschl. An- und Austrittsstufen aus Waschbeton (raue Oberfläche) reinigen.

Treppenstufenbreite:  ca. 7,7 m
Trittstufe:  ca. 35 cm
Setzstufe:  ca. 15 cm

Abrechnung:  ein Stück = eine Stufe bestehend
  aus Tritt- und Setzstufen

Reinigung:  siehe Hinweis "Bauendreinigung
  der Treppenhäuser"

Ausführungsort:  PG.EG.29
Menge: 6,000 Stk

**02.03.0080 Reinigung Rampe Eingang Außenbereich**
Reinigung des Bodens der Rampe aus Bodenplatten für den Außenbereich
Länge Rampe: 14 m inkl. einem Podest
Breite Rampe:  1,35 m

Reinigung:  siehe Hinweis "Bauendreinigung
  der Böden"

Ausführungsort: Eingang Bodelschwinghstraße
Menge: 19,000 m²

**02.03.0090 Reinigung Treppe Eingang Außenbereich**
Tritt- und Setzstufen einschl. An- und Austrittsstufen der Treppe zum Eingang (Außenbereich, Material Beton) reinigen.

Treppenstufenbreite:  ca. 1,60 m
Trittstufe:  ca. 31 cm
Setzstufe:  ca. 18,6 cm

Abrechnung:  ein Stück = eine Stufe bestehend
  aus Tritt- und Setzstufen

Reinigung:  siehe Hinweis "Bauendreinigung
  der Treppenhäuser"

Ausfürhungsort: Eingang Bodelschwinghstraße
Menge: 5,000 St

**02.03.0100 Reinigung Absturzsicherung Außenbereich**
Reinigung des Flachstahl-Geländers der Außentreppe bestehend aus einem horizontalem Obergurt, Flachstahl und horizontalen Streben/Pfosten, Flachstahl mit einem Abstand ca. 1.50 m.

inkl. rückstandsloser Entfernung des Baustellenschutzes

Höhe:  ca. 110 cm
Pfostenabstand:  ca. 150 cm
Abrechnung:  lfdm Treppenlauf
Material:  Stahl

Reinigung:  siehe Hinweis "Bauendreinigung
  der Treppenhäuser"

Ausfürhungsort: Eingang Bodelschwinghstraße
Menge: 24,500 m

**02.03.0110 Reinigung Handläufe Außenbereich**
Reinigung der Handläufe aus Rundrohrprofilen einschl.
Befestigungsstangen und Rundrosetten ect.
Ausfürhungsort: Eingang Bodelschwinghstraße
Menge: 41,000 m

#### Bereich 02.04 Endreinigen WC Einheiten + PuMi

**02.04.0010 Reinigung WC**
Vollständige Reinigung des WCs. Ausführung umfasst mindestens die fachgerechte und streifenfreie Reinigung folgender Leistungen:

Ausführungsorte: Erdgeschoss
  PG.EG.10 - 14
  Obergeschoss
  CL.OG.13 - 15

Bodenfliesen: bis ca. 3,0 m²
Wandfliesen:  bis ca. 10,5  m² (Inkl. Laibungen)
Kristallglasspiegel: ca. 0,54 m²

WC inkl.
Bürsten-u. Papierhalter: 1 St.

Handwaschbecken: 1 St.
Armaturen:  1 St.
Papierkorb:  1 St.
Papierspender: 1 St.
Spender für Seife
und Desinfektionsm.: 2 St.

Zarge + Türblatt
(beidseitig):  1 St.
Menge: 8,000 St

**02.04.0020 Reinigung WC-BH CL.OG.16**
Ausführung im Bereich des Behinderten WCs. Die Ausführung umfasst mindestens die fachgerechte und streifenfreie Reinigung folgender Leistungen:

Ausführungsort: Obergeschoss CL.OG.16

Bodenfliesen: bis ca. 6 m²
Wandfliesen:  bis ca. 14 m²  (Inkl. Türlaibungen)
Kristallglasspiegel: ca. 0,54 m²

Barrierefreies WC inkl.
Griffe, Drückerplatte,
Bürsten- u. Papierhalter: 1 St.

Handwaschbecken: 1 St.
Armaturen:  1 St.
Papierkorb:  1 St.
Papierspender: 1 St.
Spender für Seife-
und Desinfektionsm. 1 St.

Zarge +
Türblatt (beidseitig): 1 St.

Schränkchen:  1 St.
  0,9 x 0,9 m
  Reinigung innen und außen

inkl. Schalter, Kabelkanäle und Abstauben der gestrichenen Wände
Menge: 1,000 St

**02.04.0030 Reinigung PuMi EG.03**
Vollständige Reinigung des großen Putzmittelraums im Erdgeschoss einschließlich des Ausgussbecken, der Armaturen, der Sockel, der Waschmaschien und des Trockners.

Ausführung umfasst mindestens die fachgerechte und streifenfreie Reinigung folgender Leistungen:

Ausführungsort: Erdgeschoss  PG.EG.03 PuMi

Bodenfliesen:  22,5 m²
Wandfliesen:  bis ca. 42 m²

Ausgussbecken: 500 x 600 x 200 mm
  mit Spritzschutz und Armaturen

Waschmaschine 600 x 600 x 850 mm, außen
Wärmepumpentrockner: 600 x 600 x 850 mm, außen

Zarge +
Türblatt (beidseitig): 2 St.
Menge: 1,000 St

#### Bereich 02.06 Endreinigung Sonstiges

**02.06.0010 Schutz von Türen entfernen**
Beidseitiger Schutz von Türen mittels stabiler Holzkonstruktion bestehend aus OSB Platten inkl. erforderlicher Unterkonstruktion ist aufzunehmen und fachgerecht zu entsorgen inkl. Entfernung von eventuellen Kleberresten auf der Wand
Die Bestandstürblätter wurden zwischengelagert. In Rücksprache mit der Bauleitung sollen diese wieder in die Zargen eingehängt werden.

Stärke OSB: 8 mm
Breite:  ca. 1,10 m
Höhe:  ca. 2,10 m bis 3,00 m

 Ausführungsort: Erdgeschoss und Obergeschoss
Menge: 10,000 St

**02.06.0020 Schutz Eingangstür mit Öffnung ca. 1,25 x 2,50 m entfernen**
Beidseitiger Schutz der Eingangstür mittels stabiler Holzkonstruktion bestehend aus OSB Platten inkl. erforderlicher Unterkonstruktion ist aufzunehmen und fachgerecht zu entsorgen.
Die Bestandstürblätter wurden zwischengelagert. In Rücksprache mit der Bauleitung sollen diese wieder in die Zargen eingehängt werden.

Stärke OSB:  8 mm
Abmessungen: Portal mit Eingangstür:
  b x h = ca. 2,50 x 3,60 m

  Bautür:
  b x h = ca. 1,01 x 2,135 m
  Bodenfreiheit: ca. 0,05 m

Ausführungsort:  Haupthalle Erdgeschoss
Menge: 1,000 St

**02.06.0030 Schutz Rohrrahmentüren entfernen**
Beidseitiger Schutz von 2 flg. Rohrrahmentüren mittels stabiler Holzkonstruktion bestehend aus OSB Platten inkl. erforderlicher Unterkonstruktion ist aufzunehmen und fachgerecht zu entsorgen inkl. Entfernung von eventuellen Kleberresten auf der Wand.

Die Bestandstürblätter wurden zwischengelagert. In Rücksprache mit der Bauleitung sollen diese wieder in die Zargen eingehängt werden.

Stärke OSB:  8 mm
Breite:  bis 2,50 m
Höhe:  bis 3,10 m

Ausführungsort: Tür zur Verwaltung
  PG.EG.28
Menge: 1,000 St

**02.06.0040 Schutz Fenster entfernen**
Einseitige Schutzabdeckung von Bestandsfenstern als Schutz vor Staub und Verätzungen einschließlich Abklebungen / jeglicher Rückstände entfernen.

Abdeckung von:  Fenstern inkl. Fensterbank, t = 45 cm

Abmessungen der Fenster:
Maße:  1,14 m - 2,05 m Breite
  1,40 m - 3,10 m Höhe (ab OKFF innen)
Fensterfläche:  370 m² (einseitig)
Fensterbänke:  ca. 165 lfdm. (Tiefe bis ca. 25 cm)
Fensterflügel: ca. 196 St.
Festverglaste Elemente:  ca. 153 St.
Hinweis: Die Fenster bestehen teilweise aus mehren Elementen, in Teilen festverglast und in Teilen mit Öffnungsflügeln.

bestehend aus: Abdeckplane,
  d= ca. 0,15 mm und
  Klebeband umlaufend,
  Stöße überlappen,  Ränder kleben

Ausführungsort: je nach Vorgabe Bauleitung
Menge: 370,000 m²

**02.06.0050 Schutzabdeckung Böden entfernen**
Ausgelegtes Tetrapack / Milchkarton bzw. Hartfaserplatten mit Filz welches zum Schutz des Bodens ausgelegt wurde ist abzusaugen, aufzunehmen und an AN Baustelleneinrichtung wieder zu übergeben

Liefern und Erstellen einer Schutzabdekung der Linoleumbeläge Bestand einlagig mit Filzpappe und Hartfaserplatten, vollflächig abzudecken bzw. zu beschweren, verlegt mit ausreichender Stoßüberdeckung; hochführen an Wänden, Stöße und Anschlüsse verklebt. Die Beläge  sind zu fixieren und
die Plattenstöße mit Panzerband o. Ä. rutschsicher abzukleben.

Das Abdeckmaterial bleibt Eigentum des AN und ist nach Fertigstellung der Arbeiten am Objekt zu beseitigen. Einschl. laufende Unterhaltung während der Gebrauchsüberlassung, einschl. spätere Entsorgung.

Ausführung mit 5 mm Faserfilz und
3 mm Hartfaserplatte oder gleichwertig.
inkl. Laibungen und Wandöffnungen

Der Rückbau udes Schutzes am Ende der gesamten Baumaßnahme erfolgt durch den AN Bauendreinigung. Die Schutzabdeckung wird dem AN Baustelleneinrichtung dann übergeben.

Liefern und Erstellen einer Schutzabdeckung (Laufwege) der Betonwerksteinbeläge einlagig mit Filzpappe und Hartfaserplatten, vollflächig abzudecken bzw. zu beschweren, verlegt mit ausreichender Stoßüberdeckung, Stöße und Anschlüsse verklebt. Die Beläge sind zu fixieren und die Plattenstöße mit Panzerband o. Ä. rutschsicher abzukleben.

Das Abdeckmaterial bleibt Eigentum des AN und ist nach Fertigstellung der gesamten Arbeiten aller Gewerke am Objekt zu beseitigen. Einschl. laufende Unterhaltung während der Gebrauchsüberlassung, einschl. spätere Entsorgung.

Ausführung mit 5 mm Faserfilz und 3 mm Hartfaserplatte oder gleichwertig inkl. Laibungen und Wandöffnungen.

Laufbreite  200 cm

Der Rückbau des Schutzes am Ende der gesamten Baumaßnahme erfolgt durch den AN Bauendreinigung. Die Schutzabdeckung wird dem AN Baustelleneinrichtung dann übergeben.
Menge: 1500,000 m²

**02.06.0060 Schutabdeckung von Tritt-/Setzstufen aus 3 mm Hartfaserplatten und FIlz**
Schutzbelag von Tritt-/Setzstufen mit 3 mm starken Hartfaserplatten, liefern und einbauen.

Hartfaserplatten miteinaner fachgerecht verschrauben und auf einem vollflächigen Filz unterhalb der Hartfaserplatte auf den Stufen verlegen.

Länge Stufen  ca. 2,10 m
Tiefe  ca. 0,30 m
Höhe  ca. 0,17 m

inkl. Abdeckung eines Podestes (1,85 m tief, Abrechnung als 4  Stück Stufen)

Der Rückbau des Schutzes am Ende der gesamten Baumaßnahme erfolgt durch den AN Bauendreinigung. Die Schutzabdeckung wird dem AN Baustelleneinrichtung dann übergeben.
Menge: 36,000 St

**02.06.0070 Rückbau Staubschutzwand, massiv GK**
Staubschutzwand, massiv im Treppenhaus/ Vorhalle nach Angabe der Bauleitung hrückbauen und fachgerecht entsorgen.

Die Übergänge an anschließende Bauteile wurden staubdicht abgeklebt. Diese Klebebänder sind rückstandsfrei zu entfernen.

Aufbau:  Holzunterkonstruktion mit einseitiger  Beplankung Gipskarton 11,5 mm

Höhe:  ca. 3,50 m

Verortung:  Verbindungsbau CL.EG.11 Flur,
  OG CL.OG.27 Flur
  PG.EG.29 Vorhalle
Menge: 55,000 m²

**02.06.0080 Reinigung Schaukästen Haupthalle**
Reinigung der Schaukästen in der Haupthalle EG von außen

Maße:  ca. 2,00 m breit und 1,00 m hoch

Ausführungsort:  Haupthalle PG.EG.35
Menge: 2,000 St

**02.06.0090 Reinigung von Tafeln**
Reinigen der Pylonen-Klappschiebetafel mit zwei gegeneinander verschiebbare Tafelflächen inkl. Reingung der Pylone, der Projektionsflächen von allen Seiten und dem dahinterliegendem Kabelkanal.

Tafel Pylonenhöhe:  270 cm
Breite Projektionsfläche:  200 cm
Höhe Projektionsfläche:  120 cm

Breite vordere Tafelfläche:  200 cm
Höhe vordere Tafelfläche:  100 cm

Ausführungsort:  In den Klassenräumen
  Erdgeschoss,  Obergeschoss und  Untergeschoss
Menge: 14,000 St

**02.06.0100 Reinigung von Garderobenleisten**
Reinigung von Garderobenleisten aus Stahl inkl. Wandkonsolen,
Blenden, Doppel-Mantel-Haken und Hut-Doppel-Mantel-Haken

Abmessungen Garderobenmodul:
Höhe:  200 mm
Tiefe:  ca. 141 mm
Achsmaß Haken:  150 mm
Abstand Wand:  max. 110 mm
Doppel-Mantel-Haken:  150x50x75 mm
Hut-Doppel-Mantel-Haken:  200x50x75 mm
Abstand Einzelhaken:  32 mm
Abmessungen Blende  Rundrohrprofil, d=42 mm
inkl. an jeder Seite mit seitlichem Abschlussbogen rund (90°) zur Wand laufend

Längen:  6 bis 7 m

Ausführungsort: Flur Untergeschoss
  1x 7 m

  Flur Erdgeschoss
  1 x 7 m
  3 x 6 m

  Flur Obergeschoss
  2 x 7 m
  3 x 6 m
Menge: 64,000 m

**02.06.0110 Reinigung der Bänken**
Reigung der wandmontierten Bänke unterhalb der Garderoben
inklusive Schuhablagefach

Tiefe Bank:  ca. 35 cm
Länge Bank:  ca. 6 m
Material:  Holzwerkstoff beschichtet

Ausführungsort: Flur Erdgeschoss

Abrechnung  1 m = 1m Sitz- + Schuhablagefläche
Menge: 18,000 m

**02.06.0120 Reinigung Heizkörper bis zu 1,3 m² Frontfläche**
*** Bezugsbeschreibung
Reinigen der Gliederheizkörper von allen Seiten inkl. der Zwischenräume.

Größtenteils liegen die Heizkörper in Nischen unterhalb der Fensterbänke. Dies ist bei der Kalkulation zu berücksichtigen.

Maße Höhe:  bis ca. 0,70 cm
Maße Länge  bis ca. 1,85 m
Maße Tiefe:  bis ca. 18 cm

Abrechnung:  1 St. = ein Heizkörper mit bis zu
  1,3 m² Frontfläche

Ausführungsorte: Untergeschoss
  Erdgeschoss
  Obergeschoss
Menge: 64,000 St

**02.06.0130 Reinigung Heizkörperbis zu 2 m² Frontfläche**
*** wie Position 02.06.0120
Maße Höhe:  bis ca. 2,00 m
Maße Länge  bis ca. 1,00 m
Maße Tiefe:  bis ca. 18 cm

Abrechnung:  1 St. = ein Heizkörper mit bis zu
  1,3 m² Frontfläche
Menge: 16,000 St

**02.06.0140 Reinigung/ Entstaubung Innenleuchten**
Reinigung/ Entstaubung Innenleuchten inkl. Leuchtengehäuse, Spannringe, Reflektoren, Glasscheiben, Leuchtschienen, Befestigungen,etc.

- Deckenleuchten als Pendelleuchte (ca. 128 x 20 cm)
- Quadratische Einbauleuchten (ca. 60 x 60 cm)
- Runde Einbauleuchten (bis 20 cm Durchmesser
- Runde Anbauleuchten (bis 50 cm Durchmesser)
- Spiegelleuchten (ca. 60 x 5,7 x 7,2 cm)

Reinigung siehe allgemeine Ausführungsbeschreibung
(Vorbemerkungen Reinigungsarbeiten 2.)

Zur Kalkulation: siehe Deckenspiegel
  KSH-A-530.2/ 531.3/532.3-
  Deckenspiegel UG/EG/OG-
  PG

Verortung:  Unter-, Erd- und Obergeschoss
Menge: 250,000 St

**02.06.0150 Reinigung Deckeneinbauten**
Reinigen von Deckenein-/aufbauten/Wandaufbauten
rund und eckig, unterschiedlicher Einzelgröße bis max.
ca. 60 x 60 cm: wie z.B. ELA-Lautsprecher, LED-Sicherheitsleuchte, Einzelraumlüfter, Fluchtwegbeschilderungen, Rauchmelder, Präsenzmelder etc. inkl. Gehäuse, Spannringe, etc.

Sicherheitsleuchte,
Rauchmelder,
Brandmelder´,
Präsenzmelder:  ca. 150 St.
Lautsprecher (Einbau): ca. 95 St.
Lautsprecher (Anbau) 9 St.
Druckkammerlautsprech. 4 St.
Gitterauslässe: 5 St.
Tellerventil:  ca. 8 St.
Fluchtwegzeichen: ca. 30 St.

Zur Kalkulation: siehe Deckenspiegel
  KSH-A-530.2/ 531.3/532.3-
  Deckenspiegel UG/EG/OG-
  PG

Verortung:  Unter-, Erd- und Obergeschoss
Menge: 300,000 St

**02.06.0160 Reinigen Schalterprogramm**
Reinigen von Schaltern, Steckdosen, Anschlussdosen etc.
Menge: 300,000 St

**02.06.0170 Reinigen von Brüstungskanälen und Leitungsführungskanälen**
Reinigen von Brüstungskanälen und Leitungsführungskanälen, senkrecht und waagerecht, aus Kunststoff, oberseitig, entlang der Wände in unterschiedlichen Höhen

Querschnitt:  ca. bis 15 x 20 cm
Menge: 350,000 m

**02.06.0180 Reinigen Einrichtungen Technik: ELT-Verteilerschränke etc.**
Reinigen der ELT-Verteilerschränke, Reihenschalterschränke etc.
Material: Stahlblech pulverbeschichtet

Anzahl / Größe:
Wandler Messschrank, ca. 1200x1000x250mm 1 Stück
Feldverteiler, ca. 1100x550x160mm  1 Stück
Feldverteiler, ca. 1100x300x160mm  1 Stück
RWA-Zentrale, ca. 600x600x160mm  1 Stück
Analoge Funkuhr, ca. 400x400x60 mm  3 Stück
ELA-Verteiler, ca. 330 x 330 x 125 mm.  1 Stück
ELA-Verteiler, ca. 550 x 665x125 mm  1 Stück
Brandmeldezentrale, ca. 450x960x185 mm 1 Stück
Menge: 10,000 St

**02.06.0190 Reinigen Einrichtungen Technik: Serverschränke etc.**
Reinigen der Serverschränke und ähnliches.

Material:  Stahlblech verzinkt
Anzahl / Größe:
Standschrank, ca. 1950x1300x275mm  2 Stück
Netzwerkschrank, ca. 2100x800x1200mm 2 Stück
Mod. Zentralbatteriesystem., ca 600x1600x300 mm 1 Stück
Menge: 5,000 St

**02.06.0200 Revisionsklappen GK Wände**
Revisionsklappen in Gipskartonwänden, in unterschiedlichen Größen, max ca. 0,60 x 0,60 m

Reinigen der Rahmen einschl. der Bänder,
und Bodenfläche hinter der Klappe
Menge: 5,000 St

**02.06.0210 Revisionsklappen GK Decken**
Revisionsklappen in Gipskartondecken
in unterschiedlichen Größen,
max ca. 150 x 40 cm

Reinigen der Rahmen einschl. der Bänder
Menge: 10,000 St

**02.06.0220 Einweg Überzieher**
Einweg Schuh-Schutzüberzug für Straßenschuhe aus sehr strapazierfähigen und flüssigkeitsundurchlässigen Polyethylene (CPE) in Universalgröße liefern und der Bauleitung übergeben.

Stärke:  40 µ
Farbe:  blau
Verpackungseinheit: 100 St. (50 Paar)

Lieferung und Übergabe nur nach Aufforderung durch die Bauleitung.
Menge: 10,000 St

**02.06.0230 Automatischer Schuhüberziehspender**
Lieferung und Bereitsstellung eines automatischen Schuhüberziehspenders

Die Schuhüberzieher werden in einer seperaten Pos. abgefragt.
Menge: 2,000 St

### Titel 03 Entsorgungsarbeiten

**03.0010 Schuttcontainer, Baumisch**
Schuttcontainer für die allgemeine Entsorgung von Baustellenabfällen.

Nicht inbegriffen in dieser Position sind Bauschuttabfälle des Auftragnehmers, der für seine Material- und Schuttreste selbst verantwortlich ist.

In dieser Position ist die Überwachung der ordnungsgemäßen Einlagerung des Bauschutts durch die Firmen inbegriffen. Gleiches gilt für die An- und Abfuhrkosten sowie die Deponiegebühren.

Fassungsgröße
je Container:  7,0 m³
Abfallschlüssel 170201, 170802, 170904
Deponieklasse:  Baumisch

Die Container sind durch den Auftragnehmer eindeutig zu kennzeichnen. Ausführung nur auf schriftliche Anweisung der Bauleitung.
Menge: 2,000 St

**03.0020 Mehrpreis zusätzliche blaue Säcke**
Mehrpreis für zusätzliche blaue Säcke zur Reinigung zuvor beschriebener Geschossflächen.

Müllsäcke:  je 120 Liter

Die Abrechnung erfolgt auf Nachweis.
Menge: 100,000 St

### Titel 07 Stundenlohnarbeiten

#### Bereich 07.01 Stundenlohnarbeiten

*Hinweis: Vorbemerkungen Stundenlohnarbeiten*
Für Arbeiten, die durch zusätzliche, im Rahmen des Leistungsverzeichnisses nicht erfasste Leistungen erforderlich werden können, werden die folgenden Stundensätze, Baugerätesätze und Materialverrechnungssätze vereinbart.

Die nachfolgenden Positionen dürfen nur mit vorheriger Genehmigung der Bauleitung in Art und Umfang ausgeführt werden und beinahlten sämtliche Nebenkosten. Stundennachweise sind der Bauleitung für jeden Tag separat
aufgeführt innerhalb von 3 Werktagen nach Ausführung unaufgefordert zur Anerkennung vorzulegen. Sie sind auf einem Stundenlohzettel detailliert mit Namensangabe und Berufsgruppen sowie der einzelnen verbrauchten Materialien zu erfassen.

In den Stundensätzen sind alle Nebenkosten, Gemeinkosten, Auslösungen, Weg- und Fahrgelder sowie Weg- Anfahrzeiten anteilig enthalten. Der Bieter erklärt durch seine Unterschrift unter das Angebot, dass die Verrechnungssätze unter Beachtung der preisrechtlichen Vorschriften ermittelt wurden und unabhängig von der Anzahl der anzurechnenden Stunden gelten. Wegezeiten für An- und Abfahrt werden nicht gesondert Position vergütet und sind in die Einheitspreise einzukalkulieren.

Baustoffe
Die angebotenen Preise enthalten sämtliche Aufwendungen wie z.B. Kosten für Transport, Stoffverluste und alle Geschäftskosten.

Baugeräte
Die Kosten für den Einsatz von Kleingräten/Werkzeugen bis zu 410,00 Euro Anschaffungswert netto sind in den Verrechnungslohn pro Arbeitstsunde eingerechnet (siehe hierzu DIN 18 299 Nr. 4.1.8). Werden Geräte benötigt, die zur Erbrinung der vertraglichen Leistung bereits vorgehalten werden, so werden für diese Geräte nur die Kosten für den Verschleiß vergütet. Eine doppelte Vorhaltevergütung entfällt somit. Kann der Neuwert der Geräte nicht einvernehmlich festgelegt werden, so ist die Baugeräteliste heranzuziehen (BGL).
Für den Geräteeinsatz werden nur die Betriebsstunden vergütet.

**07.01.0010 Stundensatz Facharbeiter / Geselle**
Stundensatz für Facharbeiter
Menge: 50,000 h

**07.01.0020 Stundensatz für Helfer**
Menge: 20,000 h

**07.01.0030 Stundenlohnzuschlag Sonntag**
Arbeiten, welche nicht in den Positionen erfasst sind und gegen Nachweis zur Ausführung kommen:
Sonntagszuschlag
Menge: 10,000 h

**07.01.0040 Stundenlohnzuschlag Feiertag**
Arbeiten, welche nicht in den Positionen erfasst sind und gegen Nachweis zur Ausführung kommen:
Feiertagszuschlag
Menge: 10,000 h
